# Sphera
Leistungsbeschreibung (GAEB 90, DA81)
Vergabenummer: 1
Währung: EUR

## Sphera
Datum: 02.02.26

### Bereich 1 Sphera - Homogene Vinylbeläge

**1.1 Sphera Element**
Bodenbelag aus PVC, ohne Träger DIN EN ISO 10581,
homogen, Bindemittelgehalt Typ I,  Phthalatfrei, mit
werkseitiger Oberflächenvergütung, renovierbar, keine
zusätzliche Einpflege während der Nutzungszeit
notwendig,

Wegen Planung eines nachhaltigen Gebäudes: Zum
Vergleich mit anderen Bauprodukten müssen die
Umweltdaten des Bodenbelages für den gesamten
Lebenszyklus mittels gültiger EPD nachgewiesen werden,
Recyclinganteil mindestens 34%,
Kreislaufwirtschaftsanforderung zur Reduzierung des
Rohstoffbedarfes von Bauprodukten: Der Hersteller des
gelieferten Bodenbelages verpflichtet sich, bei
Objekten ab 1000 m², die bei der Verlegung anfallenden
Verschnittreste zurückzunehmen, um diese im Rahmen des
werkseigenen Rücknahme-Programms zum Umweltschutz zu
recyceln und diese als Rohstoff bei der Herstellung
neuer Beläge wiederzuverwerten.
Die Rücknahme erfolgt in Abstimmung mit dem jeweils
beauftragten Verlegebetrieb.
Besonders emissionsarmer Bodenbelag gemäß Indoor Air
Comfort GOLD-Zertifizierung,

Einstufung DIN  EN ISO 10874  Klasse 34 (gewerblicher
Bereich, sehr starke Beanspruchung),
antistatisch, Aufladungsspannung im Begehversuch DIN EN
1815 max. 2kV,
Trittschallverbesserungsmaß  EN ISO 10140-3  4 dB,
geeignet für Stuhlrollen DIN EN 12529 Typ W,
Dekontaminierbarkeit DIN 25415, sehr gut,
Brandverhaltensklasse DIN EN 13501-1  Bfl-s1,
Bewertungsgruppe Rutschgefahr R 9 gemäß BGR 181,
beständig gegen Chemikalien,
Art der Nutzung  geeignet für Warmwasser-
Fußbodenheizung,
Dicke  2,0 mm,
in Bahnen, Bahnenbreite 200 cm,
chipgemustert, dezente, ruhige Farbgebung,
mit werkseitiger Oberflächenvergütung SMART top,
auf vollflächig gespachtelten Untergrund kleben,
mindestens 51 Farben in der Standardkollektion.

Wegen Farbkonzept Farbton nach NCS-Farbcode .......,NCS
Farbcode des Belages eintragen
Wegen Beleuchtungskonzept geforderter
Lichtreflexionswert  ......, Angabe LRW des
Bodenbelages

auf vollflächig gespachtelten Untergrund kleben,
Belag, Hersteller/Typ
 'Forbo Sphera® Element' oder gleichwertig,
Belag, Hersteller/Typ

'......................................................
'
vom Bieter einzutragen,
Klebstoff, Hersteller/Typ
'Forbo Eurocol 622 Dispersionsklebstoff', oder
gleichwertig,
Klebstoff, Hersteller/Typ
'...............'
vom Bieter einzutragen.
Abrechnungseinheit: m²
Verschweißen des Bodenbelages aus PVC ohne Träger,
homogen, mit belagkonformer Schweißschnur,
Farbton dem Bodenbelag angepasst.

Hersteller / Typ
 'Forbo Schweißschnur' oder gleichwertig,
Hersteller / Typ
 '...............'
vom Bieter einzutragen.
Abrechnungseinheit: m

**1.2 Sphera Energetic**
Bodenbelag aus PVC, ohne Träger DIN EN ISO 10581,
homogen, Bindemittelgehalt Typ I,  Phthalatfrei, mit
werkseitiger Oberflächenvergütung, renovierbar, keine
zusätzliche Einpflege während der Nutzungszeit
notwendig,

Wegen Planung eines nachhaltigen Gebäudes: Zum
Vergleich mit anderen Bauprodukten müssen die
Umweltdaten des Bodenbelages für den gesamten
Lebenszyklus mittels gültiger EPD nachgewiesen werden,
Recyclinganteil mindestens 34%,
Kreislaufwirtschaftsanforderung zur Reduzierung des
Rohstoffbedarfes von Bauprodukten: Der Hersteller des
gelieferten Bodenbelages verpflichtet sich, bei
Objekten ab 1000 m², die bei der Verlegung anfallenden
Verschnittreste zurückzunehmen, um diese im Rahmen des
werkseigenen Rücknahme-Programms zum Umweltschutz zu
recyceln und diese als Rohstoff bei der Herstellung
neuer Beläge wiederzuverwerten.
Die Rücknahme erfolgt in Abstimmung mit dem jeweils
beauftragten Verlegebetrieb.
Besonders emissionsarmer Bodenbelag gemäß Indoor Air
Comfort GOLD-Zertifizierung,

Einstufung DIN  EN ISO 10874  Klasse 34 (gewerblicher
Bereich, sehr starke Beanspruchung),
antistatisch, Aufladungsspannung im Begehversuch DIN EN
1815 max. 2kV,
Trittschallverbesserungsmaß  EN ISO 10140-3  4 dB,
geeignet für Stuhlrollen DIN EN 12529 Typ W,
Brandverhaltensklasse DIN EN 13501-1  Bfl-s1,
Bewertungsgruppe Rutschgefahr R 9 gemäß BGR 181,
beständig gegen Chemikalien,
Art der Nutzung  geeignet für Warmwasser-
Fußbodenheizung,
Dicke  2,0 mm,
in Bahnen, Bahnenbreite 200 cm,
chipgemustert, farbintensive, dynamische Optiken,
mit werkseitiger Oberflächenvergütung SMART top,
auf vollflächig gespachtelten Untergrund kleben,
mindestens 43 Farben in der Standardkollektion.

Wegen Farbkonzept Farbton nach NCS-Farbcode .......,NCS
Farbcode des Belages eintragen
Wegen Beleuchtungskonzept geforderter
Lichtreflexionswert  ......, Angabe LRW des
Bodenbelages

auf vollflächig gespachtelten Untergrund kleben,
Belag, Hersteller/Typ
 'Forbo Sphera® Energetic' oder gleichwertig,
Belag, Hersteller/Typ

'......................................................
'
vom Bieter einzutragen,
Klebstoff, Hersteller/Typ
'Forbo Eurocol 622 Linoleum Dispersionsklebstoff', oder
gleichwertig,
Klebstoff, Hersteller/Typ
'...............'
vom Bieter einzutragen.
Abrechnungseinheit: m²
Verschweißen des Bodenbelages aus PVC ohne Träger,
homogen, mit belagkonformer Schweißschnur,
Farbton dem Bodenbelag angepasst.

Hersteller / Typ
 'Forbo Schweißschnur' oder gleichwertig,
Hersteller / Typ
 '...............'
vom Bieter einzutragen.
Abrechnungseinheit: m

**1.3 Sphera Elite b+**
Bodenbelag aus PVC, ohne Träger DIN EN ISO 10581,
homogen, Bindemittelgehalt Typ I,  Phthalatfrei, mit
werkseitiger Oberflächenvergütung, renovierbar, keine
zusätzliche Einpflege während der Nutzungszeit
notwendig,

Wegen Planung eines nachhaltigen Gebäudes: Zum
Vergleich mit anderen Bauprodukten müssen die
Umweltdaten des Bodenbelages für den gesamten
Lebenszyklus mittels gültiger EPD nachgewiesen werden,
Recyclinganteil mindestens 43%, Anteil biobasierter
Rohstoffe mind. 23%,
Kreislaufwirtschaftsanforderung zur Reduzierung des
Rohstoffbedarfes von Bauprodukten: Der Hersteller des
gelieferten Bodenbelages verpflichtet sich, bei
Objekten ab 1000 m², die bei der Verlegung anfallenden
Verschnittreste zurückzunehmen, um diese im Rahmen des
werkseigenen Rücknahme-Programms zum Umweltschutz zu
recyceln und diese als Rohstoff bei der Herstellung
neuer Beläge wiederzuverwerten.
Die Rücknahme erfolgt in Abstimmung mit dem jeweils
beauftragten Verlegebetrieb.
Besonders emissionsarmer Bodenbelag gemäß Indoor Air
Comfort GOLD-Zertifizierung,

Einstufung DIN  EN ISO 10874  Klasse 34 (gewerblicher
Bereich, sehr starke Beanspruchung),
antistatisch, Aufladungsspannung im Begehversuch DIN EN
1815 max. 2kV,
Trittschallverbesserungsmaß  EN ISO 10140-3  4 dB,
geeignet für Stuhlrollen DIN EN 12529 Typ W,
Brandverhaltensklasse DIN EN 13501-1  Bfl-s1,
Bewertungsgruppe Rutschgefahr R 9 gemäß BGR 181,
beständig gegen Chemikalien,
Art der Nutzung  geeignet für Warmwasser-
Fußbodenheizung,
Dicke  2,0 mm,
in Bahnen, Bahnenbreite 200 cm,
chipgemustert,
mit werkseitiger Oberflächenvergütung SMART top,
auf vollflächig gespachtelten Untergrund kleben,
mindestens 18 Farben in der Standardkollektion.

Wegen Farbkonzept Farbton nach NCS-Farbcode .......,NCS
Farbcode des Belages eintragen
Wegen Beleuchtungskonzept geforderter
Lichtreflexionswert  ......, Angabe LRW des
Bodenbelages

auf vollflächig gespachtelten Untergrund kleben,
Belag, Hersteller/Typ
 'Forbo Sphera® Elite b+' oder gleichwertig,
Belag, Hersteller/Typ

'......................................................
'
vom Bieter einzutragen,
Klebstoff, Hersteller/Typ
'Forbo Eurocol 622 Dispersionsklebstoff', oder
gleichwertig,
Klebstoff, Hersteller/Typ
'...............'
vom Bieter einzutragen.
Abrechnungseinheit: m²
Verschweißen des Bodenbelages aus PVC ohne Träger,
homogen, mit belagkonformer Schweißschnur,
Farbton dem Bodenbelag angepasst.

Hersteller / Typ
 'Forbo Schweißschnur' oder gleichwertig,
Hersteller / Typ
 '...............'
vom Bieter einzutragen.
Abrechnungseinheit: m
Einheit: m

**1.4 Sphera SD**
Bodenbelag aus PVC, ohne Träger DIN EN ISO 10581,
homogen,
Bindemittelgehalt Typ I,  Phthalatfrei;
Besonders emissionsarmer Bodenbelag gemäß Indoor Air
Comfort GOLD-Zertifizierung,
Einstufung DIN  EN ISO 10874  Klasse 34 (gewerblicher
Bereich, sehr starke Beanspruchung),
antistatisch, Aufladungsspannung im Begehversuch DIN EN
1815 max. 2kV,
Trittschallverbesserungsmaß  EN ISO 10140-3  4 dB,
geeignet für Stuhlrollen DIN EN 12529 Typ W,
Dekontaminierbarkeit DIN 25415, sehr gut,
Brandverhaltensklasse DIN EN 13501-1  Bfl-s1,
Bewertungsgruppe Rutschgefahr R 9 gemäß BGR 181,
beständig gegen Chemikalien,
Art der Nutzung  geeignet für Warmwasser-
Fußbodenheizung,
Elektr. Ableitwiderstand:  EN 1081: R < 108 Ohm,
Isolierend gemäß VDE 0100-600: R > 5 x 104 ? (50k Ohm),

Wegen Farbkonzept Farbton nach NCS-Farbcode .......,NCS
Farbcode des Belages eintragen
Wegen Beleuchtungskonzept geforderter
Lichtreflexionswert  ......, Angabe LRW des
Bodenbelages

Dicke  2,0 mm,
in Bahnen, Bahnenbreite 200 cm,
chipgemustert,
mit werkseitiger leitfähiger Oberflächenvergütung
SMART,

auf vollflächig gespachtelten und ableitfähig
vorbereiteten Untergrund kleben, mit leitfähigem
Dispersionsklebstoff
max. 5 x 10 hoch 4 Ohm geprüft nach DIN 53276.
Der Anschluss des Kupferbandes an den
Potentialausgleich erfolgt nach Fertigstellung der
Bodenbelagarbeiten durch den verantwortlichen
Auftragnehmer der Elektroinstallation.

Belag, Hersteller/Typ
 'Forbo Sphera® SD' oder gleichwertig,
Belag, Hersteller/Typ

'......................................................
'
vom Bieter einzutragen,
Klebstoff, Hersteller/Typ
'geeigneter Dispersionsklebstoff nach
Herstellerangabe',
Klebstoff, Hersteller/Typ
'...............'
vom Bieter einzutragen.
Abrechnungseinheit: m²
Verschweißen des Bodenbelages aus PVC ohne Träger,
homogen, mit belagkonformer Schweißschnur,
Farbton dem Bodenbelag angepasst.

Hersteller / Typ
 'Forbo Schweißschnur' oder gleichwertig,
Hersteller / Typ
 '...............'
vom Bieter einzutragen.
Abrechnungseinheit: m
Einheit: m

**1.5 Sphera EC**
Bodenbelag aus PVC, ohne Träger DIN EN ISO 10581,
homogen,
Bindemittelgehalt Typ I,  Phthalatfrei;
Besonders emissionsarmer Bodenbelag gemäß Indoor Air
Comfort GOLD-Zertifizierung,
Einstufung DIN  EN ISO 10874  Klasse 34 (gewerblicher
Bereich, sehr starke Beanspruchung),
antistatisch, Aufladungsspannung im Begehversuch DIN EN
1815 max. 2kV,
Trittschallverbesserungsmaß  EN ISO 10140-3  4 dB,
geeignet für Stuhlrollen DIN EN 12529 Typ W,
Dekontaminierbarkeit DIN 25415, sehr gut,
Brandverhaltensklasse DIN EN 13501-1  Bfl-s1,
Bewertungsgruppe Rutschgefahr R 9 gemäß BGR 181,
beständig gegen Chemikalien,
Art der Nutzung  geeignet für Warmwasser-
Fußbodenheizung,
Elektr. Ableitwiderstand:  EN 1081: R < 106 Ohm,

Wegen Farbkonzept Farbton nach NCS-Farbcode .......,NCS
Farbcode des Belages eintragen
Wegen Beleuchtungskonzept geforderter
Lichtreflexionswert  ......, Angabe LRW des
Bodenbelages

Dicke  2,0 mm,
in Bahnen, Bahnenbreite 200 cm,
chipgemustert,
mit werkseitiger leitfähiger Oberflächenvergütung
SMART,

auf vollflächig gespachtelten und ableitfähig
vorbereiteten Untergrund kleben, mit leitfähigem
Dispersionsklebstoff
max. 5 x 10 hoch 4 Ohm geprüft nach DIN 53276.
Der Anschluss des Kupferbandes an den
Potentialausgleich erfolgt nach Fertigstellung der
Bodenbelagarbeiten durch den verantwortlichen
Auftragnehmer der Elektroinstallation.

Belag, Hersteller/Typ
 'Forbo Sphera® EC' oder gleichwertig,
Belag, Hersteller/Typ

'......................................................
'
vom Bieter einzutragen,
Klebstoff, Hersteller/Typ
'geeigneter Dispersionsklebstoff nach
Herstellerangabe',
Klebstoff, Hersteller/Typ
'...............'
vom Bieter einzutragen.
Abrechnungseinheit: m²
Verschweißen des Bodenbelages aus PVC ohne Träger,
homogen, mit belagkonformer Schweißschnur,
Farbton dem Bodenbelag angepasst.

Hersteller / Typ
 'Forbo Schweißschnur' oder gleichwertig,
Hersteller / Typ
 '...............'
vom Bieter einzutragen.
Abrechnungseinheit: m
Einheit: m

USt %: 19,00
